# Dorfgemeinschaftszentrum Graustein
Angebotsaufforderung (GAEB DA XML 3.1, DA83)
Währung: EUR
Vergabeart: Öffentliche Ausschreibung
Eröffnung: 31.03.2026 10:00:00
Ausführungsbeginn: 17.06.2025
Ausführungsende: 17.07.2025
Auftraggeber: AIB GmbH, Liselotte-Herrmann-Straße 4, 02625 Bautzen, Telefon 03591 364-0, Fax 03591 364-400, E-Mail info@aib-bautzen.de
Erstellt mit: NEVARIS/ GXML Toolbox V3.3 R20240815, NEVARIS 25.2.0, 01.04.2026

## Allgemeine Erläuterungen zum Bauvorhaben
Allgemein zum Vorhaben
Der Ortsteil Graustein/Syjk besitzt im Ortskern ein Dorfgemeinschaftshaus, eine Kita, eine ehemalige Turnhalle, die als Mehrzweckhalle genutzt wird und ein Feuerwehrgerätehaus. Das Dorfgemeinschaftshaus, die Kita und die ehemalige Turnhalle befinden sich auf einem Grundstück „An der Dorfaue Nr. 2“ und bilden eine geschlossene Einheit. Das Feuerwehrgerätehaus befindet sich ein paar Meter weiter entfernt auf dem Dorfanger, auf dem Grundstück „An der Dorfaue Nr.4“.
Die Planung sieht die Schaffung eines neuen Dorfgemeinschaftszentrum vor, welches die Kita, das Dorfgemeinschaftshaus und das Feuerwehrgerätehaus samt einer gemeinschaftlich nutzbaren Mehrzweckhalle auf dem Grundstück „An der Dorfaue 2“ vereint. Dieses soll auch in der Haustechnik umgesetzt werden. Alle Gebäude auf dem Grundstück sollen durch eine Heizzentrale versorgt werden.

Für das Bauvorhaben wurden Fördermittel im Rahmen von LEADER beantragt und genehmigt. Für die Beantragung der Fördermittel war eine Unterteilung des Bauvorhabens in folgende Einzelvorhaben nötig:
    1. Teilsanierung Dorfgemeinschaftshaus,
    2. Neubau Kindertagesstätte,
    3. Sanierung Mehrzweckraum,
    4. Sanierung & Neubau Feuerwehr,
    5. Heizungszentrale,
    6. Außenanalgen Kita und
    7. Außenanlagen Allgemein.
Die Unterteilung in Einzelvorhaben ist als jeweilige Leistungsgrenze zu betrachten.
Der Bieter hat diese Unterteilung der Einzelvorhaben in jeglicher Form ( Angebote, Aufmaße, Rechnungen, Nachträge, etc.) zu berücksichtigen.

Dorfgemeinschaftshaus
Das Dorfgemeinschaftshaus befindet sich bereits auf dem Grundstück und ist mit einem separaten Zugang von der Dorfstraße aus zugänglich.
Das massiv errichtete eingeschossige Gebäude mit Keller und ausgebautem Dachgeschoss besitzt eine Gesamtfläche von 280,0 m². Am Dorfgemeinschaftshaus sind überwiegend Instandhaltungsmaßnahmen erforderlich. Die Bestandsfenster sollen mit einem Schutzanstrich überarbeitet werden. Zusätzlich ist der Einbau einer Drainage inkl. neuer Abdichtung der erdberührten Bauteile erforderlich. Im Obergeschoss sind zwei Fenster zu Rettungsfenstern umzuarbeiten. Dafür wird die Brüstung abgebrochen, Fenstertüren eingesetzt und mit einem Geländer gesichert. Im Kellergeschoss wird der Kellerraum zur Heizzentrale ertüchtigt. Hierfür wird der Fußboden abgesenkt. Die Bestandsbodenplatte wird abgebrochen, eventuell erfolgen Sicherungsmaßnahmen am Bestandsfundament und anschließend wird eine neue Bodenplatte hergestellt.
Haustechnisch ist eine Blitzschutzanlage und Sicherheitsbeleuchtung einzubauen und das vorgegeben Zählerkonzept umzusetzen. Die Heizzentrale wird im Kellergeschoss installiert.

Kindertagesstätte
Die Kindertagesstätte wird zukünftig in einem Neubau untergebracht. Dieser, ein eingeschossiger rechteckiger Baukörper, erstreckt sich entlang der nördlichen Grundstücksgrenze und gliedert sich in 3 Gebäudeteile mit je einem eigenen flach geneigten Satteldach. Der Neubau hat eine Bruttogeschossfläche von 592m². Der Neubau wird in Holzbauweise errichtet. Die Fassadenbekleidung ist unterschiedlich: An den Giebelseiten ist eine Fassadentafel vorgesehen. Dabei werden die einzelnen Gebäudeteile farblich getrennt. An den Stirnseiten ist die Fortführung des Dachmaterials, Stehpfalz-Blech, vorgesehen. Die Innenwandbekleidung wird hauptsächlich eine Holzsichtschalung und in den Funktionsräumen Trockenbauplatten sein. In den Giebeln befinden sich große konische Fensterelemente.
Haustechnisch erhält der Kita-Neubau einen eigenen Strom-, Trinkwasser- und Datenanschluss. Zusätzlich erhält der Neubau eine PV- Anlage. Es ist Blitzschutz und Sicherheitsbeleuchtung vorgesehen. Heizungstechnisch wird er über die Heizzentrale (im Dorfgemeinschaftshaus untergebracht) des Grundstückes versorgt. Es erfolgt der Schutzwasseranschluss an die vorhandene Sammelgrube.
 
Mehrzweckraum
Der Mehrzweckraum der Dorfgemeinschaft Graustein gliedert sich direkt an den Anbau der Bestandskindertagesstätte an. Das eingeschossige Gebäude ist nicht unterkellert. Der aktuelle bauliche Zustand des Mehrzweckraumes ist mittelmäßig. Risse in den Wänden sind auf einen fehlenden Ringanker und die defekten Regen- und Schmutzwasserleitungen zurückzuführen die den Untergrund aufgeweicht haben und dadurch die Setzungen verursacht haben. Der flache Anbau nördlich am Mehrzweckraum ist in einem schlechten Zustand und ist nicht erhaltenswert. Dieser wird mit dem Neubau Kindertagesstätte abgebrochen. Die Bruttogrundfläche beträgt ca. 326 m². Der Mehrzweckraum dient der Kita als Bewegungsraum, den örtlichen Vereinen und Senioren als Sportraum, der Dorfgemeinschaft als Veranstaltungsraum und der Feuerwehr als Schulungsraum.
Der Mehrzweckraum und ein Teil des angrenzenden Anbaus werden saniert und umgebaut.  Mit der Sanierung sollen Lager, Damen- und Herrenumkleide, -toiletten und -duschen sowie ein barrierefreies WC entstehen. Zusätzlich sind die Hausmeister- und die Holzwerkstatt mit im Anbau untergebracht. Im hinteren Teil des Mehrzweckraumes werden noch zwei Lager für die Kita & Gartengeräte des Hausmeisters abgetrennt. Das Bodenniveau des Mehrzweckraumes liegt tiefer als das des Anbaus. Um die Barrierefreiheit herzustellen, wird der Fußboden angehoben. Nur im Bereich der Lagerräume bleibt das alte Niveau, da diese ausschließlich von draußen zugänglich sind. Die Dachkonstruktion wird komplett erneuert. Anschließend werden auf dem Dach PV-Module installiert. Das Bestandsdach des Anbaus wird nicht saniert. Die Fassade des Mehrzweckraumes wird energetisch saniert. Der Anbau wurde 2011 energetisch ertüchtigt und erhält lediglich einen neuen Anstrich.
Haustechnisch ist das Gebäude über den Bereich Feuerwehr an Strom-, Trinkwasser-, Schmutzwasser und Daten angeschlossen. Es ist Blitzschutz und eine Sicherheitsbeleuchtung vorgesehen. Zusätzlich erhält der Mehrzweckraum eine PV-Anlage. Heizungstechnisch wird er über die Heizzentrale (im Dorfgemeinschaftshaus untergebracht) des Grundstückes versorgt.

Feuerwehr
Das Bestandsgebäude, das aktuell durch die Kita genutzt wird, gliedert sich in zwei Gebäudeteile, den Altbau mit Keller- und Dachgeschoss sowie einen eingeschossigen Anbau. Der Anbau dient gleichzeitig als Verbindungsbau zum angrenzenden Mehrzweckraum. Die Feuerwehr nutzt in Zukunft nur eine Hälfte des Anbaus sowie das Erdgeschoss vom Altbau.
Der Fahrzeughallenneubau, ein eingeschossiger rechteckiger Baukörper mit ca. 150m² Grundfläche, schließt sich an der Westseite des Altbaus an. Das Gebäude ist mit einem flach geneigten Satteldach versehen. In dem Teilbereich des Anbaus, der künftig zur Feuerwehr gehört, entsteht der Umkleide- und Sanitärbereich. Dieser erhält einen separaten Eingang, den Alarmierungseingang. Im Erdgeschoss des Altbaus entstehen Bereiche für die Jugendfeuerwehr, Lager- & Werkstatträume, ein Aufenthaltsraum für die Kameraden und das Büro des Ortswehrleiters.
Im Kellergeschoss des Altbaus sind, wie im Bestand, die Haustechnikräume vorgesehen. Das Dachgeschoss behält seine jetzige Nutzung als Lagerfläche und wird baulich nur minimal angefasst.
Zum angrenzenden Mehrzweckraum besteht weiterhin eine Verbindung, da dieser als Schulungsraum von der Feuerwehr genutzt werden soll.
Die Fassaden der Bestandsgebäude bleiben erhalten. Lediglich der Anbau erhält einen neuen Anstrich. Die Fassadenbekleidung ist unterschiedlich: An den Giebelseiten ist eine Fassadentafel vorgesehen. An den Stirnseiten ist die Fortführung des Dachmaterials, Stehpfalz-Blech, vorgesehen. Im Giebel zur Hofseite befindet sich ein großes konische Fensterelemente. Der Giebel straßenseitig erhält 2 große Rolltore.
Haustechnisch behält das Gebäue alle vorhandenen Strom-, Trinkwasser-, Schmutzwasser und Datenanschlüsse. Es ist eine Sicherheitsbeleuchtung vorgesehen. Heizungstechnisch wird er über die Heizzentrale (im Dorfgemeinschaftshaus untergebracht) des Grundstückes versorgt.

## Vorbemerkung zur Baustellenerschließung
Grundstück
Das Grundstück An der Dorfaue 2 in 03130 Graustein / Syjk, Gemarkung Graustein, Flurstück 464 befindet sich im Bereich des Dorfzentrums. In allen Richtungen grenzt das Grundstück unmittelbar an den Siedlungsraum. Östlich, südlich und westlich grenzt das Gelände direkt an die Straße „An der Dorfaue“. Im Norden befindet sich in einer Entfernung von ca. 6 Metern der Feuerlöschteich. Das Gelände fällt nach Norden zum angrenzenden Teich hin stetig ab.

Erschließung
Das Grundstück ist während der Bauphase über eine direkte Zufahrt von der Straße „An der Dorfaue“ auf der westlichen Grundstücksseite erreichbar. Zusätzlich ist die Zufahrt über die Straße „An der Dorfaue“ auch von der östlichen Grundstücksseite möglich. Die vorhandene Anwohnerstraße darf allerdings nur mit begrenztem Gesamtgewicht von 7,5 t während der Bauphase genutzt werden. Bei dem Straßenabschnitt handelt es sich um eine Einbahnstraße.

Die Zuwegung zu dem Objekt ist zum Materialantransport und Materialabtransport sichergestellt.

Ver- und Entsorgung
Das Grundstück ist bereits voll erschlossen. Für die Bauausführung werden Baustrom- und Bauwasseranschlüsse eingerichtet.
Aufgrund der Größe wird es mehrere Baustromverteiler geben. Diese befinden sich in den unterschiedlichen Gebäudebereichen (Siehe Plan Blatt L00 AFU Lageplan mit BE).
Max. Zuleitungen zur Entnahme ca. 80 m.
Der vorhandeneTrinkwasserhausanschluss im Bestandsgebäudes zukünftige Feuerwehr wird als Bauwasserentnahmestelle vorgerichtet. Bauwasserentnahme ist nur hier möglich. Diese Bedingungen sind in die Einheitspreise einzukalkulieren.

Verschmutzungen und Beschädigungen an Zufahrtsstraßen, Gehwegen,Parkplätzen und sonstigen Einrichtungen infolge der Bauausführungen sind unverzüglich, kostenlos zu beseitigen bzw. instandzusetzen. Die Kosten hierfür trägt der AN.

## Vorbemerkungen zur Baustelleneinrichtung
Die allgemeine, ausschließlich selbstgenutzte Baustellen-Einrichtung ist in die Position 1.1.10 einzukalkulieren (z.B. Beleuchtung der Bereiche für die eigene Arbeit und ggf aus Gründen der eigenen Technologie erforderliche, technischen Ausstattungen wie mobiler Kran zu Montage u.ä.). Es sind die Errichtung, Vorhaltung und Beräumung einzubeziehen.

Anlagen die anderen am Bau Beteiligten ebenfalls zur Verfügung stehen sind separat ausgeschrieben.

Wasser und Strom werden anschlußseitig gestellt. Alle von AN benötigten Unterverteilungen der Medien müssen vom AN gestellt werden.

## 23 Stahlbau/ Metallbau
Datum: 31.03.2026

### Titel 1 Allgemein

#### Untertitel 1.1 Bauvorbereitende Maßnahmen

**1.1.10 Baustelleneinrichtung, Standard**
*** Pauschalposition
Einrichten, Vorhalten der persönlichen Baustelleneinrichtung, über den vereinbarten Leistungszeit, sowie Räumen der Baustelle und Wiederherstellen der Baustelle, einschl. Entfernen von Verunreinigung
Menge: 1,000 psch

### Titel 2 Dorfgemeinschaftshaus

#### Untertitel 2.1 Metallbauarbeiten

**2.1.10 Geländer Bekl. Stäbe H 900 mm Stahl Pfostenabst. L 1100 mm 3Gurte Stahl**
Geländer, mit Bekleidung, aus Stäben, für absturzsicherndes Fensterelement, im Außenbereich, Befestigung an seitlich angrenzenden Bauteilen, Befestigungsuntergrund Mauerwerk, Einzelteile bestehen aus unterschiedlichen Werkstoffen, Höhe Geländer '900' mm, Pfosten und Stäbe aus Stahl, verzinkt, max. Pfostenabstand 1200 mm, Pfosten aus Hohlprofil, rechteckig, Pfostenquerschnitt Höhe 50 mm, Pfostenquerschnitt Breite 50 mm, Nennwanddicke Pfosten '3,5' mm, Länge Pfosten/Konsolen '1100' mm, mit Geländerstäben, aus Stahl, Stab aus Vollprofil, Abstand  max. 120 mm, Geländerstabquerschnitt  10 mm,
Menge: 2,000 m

#### Untertitel 2.2 Regiestunden

**2.2.10 Helfer/-in**
*** Bedarfsposition ohne GB
Stundenlohnarbeiten durch Arbeitskräfte auf Anordnung des AG ausführen, der Verrechnungssatz für die jeweilige Arbeitskraft umfasst sämtliche Aufwendungen wie Lohn- und Gehaltskosten, Lohn- und Gehaltsnebenkosten, Zuschläge, lohngebundene und lohnabhängige Kosten, sonstige Sozialkosten, Gemeinkosten, Wagnis und Gewinn.
Menge: 1,000 h

**2.2.20 Facharbeiter/-in**
*** Bedarfsposition ohne GB
Stundenlohnarbeiten durch Arbeitskräfte auf Anordnung des AG ausführen, der Verrechnungssatz für die jeweilige Arbeitskraft umfasst sämtliche Aufwendungen wie Lohn- und Gehaltskosten, Lohn- und Gehaltsnebenkosten, Zuschläge, lohngebundene und lohnabhängige Kosten, sonstige Sozialkosten, Gemeinkosten, Wagnis und Gewinn.
Menge: 1,000 h

**2.2.30 Meister**
*** Bedarfsposition ohne GB
Stundenlohnarbeiten durch Arbeitskräfte auf Anordnung des AG ausführen, der Verrechnungssatz für die jeweilige Arbeitskraft umfasst sämtliche Aufwendungen wie Lohn- und Gehaltskosten, Lohn- und Gehaltsnebenkosten, Zuschläge, lohngebundene und lohnabhängige Kosten, sonstige Sozialkosten, Gemeinkosten, Wagnis und Gewinn. Polier.
Menge: 1,000 h

### Titel 3 Kindertagesstätte

#### Untertitel 3.1 Regiestunden

**3.1.10 Helfer/-in**
*** Bedarfsposition ohne GB
Stundenlohnarbeiten durch Arbeitskräfte auf Anordnung des AG ausführen, der Verrechnungssatz für die jeweilige Arbeitskraft umfasst sämtliche Aufwendungen wie Lohn- und Gehaltskosten, Lohn- und Gehaltsnebenkosten, Zuschläge, lohngebundene und lohnabhängige Kosten, sonstige Sozialkosten, Gemeinkosten, Wagnis und Gewinn.
Menge: 1,000 h

**3.1.20 Facharbeiter/-in**
*** Bedarfsposition ohne GB
Stundenlohnarbeiten durch Arbeitskräfte auf Anordnung des AG ausführen, der Verrechnungssatz für die jeweilige Arbeitskraft umfasst sämtliche Aufwendungen wie Lohn- und Gehaltskosten, Lohn- und Gehaltsnebenkosten, Zuschläge, lohngebundene und lohnabhängige Kosten, sonstige Sozialkosten, Gemeinkosten, Wagnis und Gewinn.
Menge: 1,000 h

**3.1.30 Meister**
*** Bedarfsposition ohne GB
Stundenlohnarbeiten durch Arbeitskräfte auf Anordnung des AG ausführen, der Verrechnungssatz für die jeweilige Arbeitskraft umfasst sämtliche Aufwendungen wie Lohn- und Gehaltskosten, Lohn- und Gehaltsnebenkosten, Zuschläge, lohngebundene und lohnabhängige Kosten, sonstige Sozialkosten, Gemeinkosten, Wagnis und Gewinn. Polier.
Menge: 1,000 h

### Titel 4 Mehrzweckraum

#### Untertitel 4.1 Metallbauarbeiten

**4.1.10 Werks- und Montageplanung Treppen/ Rampen**
*** Pauschalposition
Werks- und Montageplanung Stahlkonstruktion für
1 x Rampe einläufig inkl. Geländer/ Handlauf
Menge: 1,000 psch

**4.1.20 Rampe einläufig gerade Neigung 6 % UK Stahl Belag Gitterrost, 1Podest**
Rampe als barrierefreie Ausführung DIN 18040 herstellen, liefern und montieren
, einläufig, gerade, freistehend auf bauseits vorhandenen Einzelfundamenten, aufgeschraubt auf Einzelfundament, inkl. Unterfütterung mit Unterstopfmörtel, mit oberem Podest, Neigung '6' %, zu überwindende Höhe '0,5' m, Breite '1,8' m, im Außenbereich, Rampen-Unterkonstruktion aus Stahl, verzinkt, aus Hohlprofilen, S235JR DIN EN 10025-2, Werkstoff-Nr 1.0038, werkseitige Konstruktion geschweißt, lotrechte Nutzlast 3 kN/m2 DIN EN 1991-1-1, Befestigungsuntergrund Rampenbeginn Einzelfundamente Beton, Befestigungsuntergrund Rampenende Einzelfundamente Beton, Belag als Gitterrost DIN 24537-1, Schweißpressrost, Querschnittsbreite Tragstab '3' mm, Querschnittshöhe Tragstab '30' mm, Querschnittsbreite Füllstab '3' mm, Querschnittshöhe Füllstab '20' mm, aus verzinktem Stahl, Bewertungsgruppe Rutschgefahr R 9 ASR A1.5, mit einem Podest, als Gitterrost, Schweißpressrost, aus nichtrostendem Stahl, auf Unterkonstruktion aus Hohlprofil, Tiefe Podest '180' cm, Breite Podest '180' cm, Einbauort: 2. Fluchtwerg MZR
Menge: 1,000 St

**4.1.30 Geländer Bekl. Gurte H 900 mm L 9500 mm Stahl**
Geländer, mit Bekleidung herstellen, liefern und montieren, aus Gurten, für Rampe, im Außenbereich, Befestigung an der Stirnseite und an seitlich angrenzenden Bauteilen, Befestigungsuntergrund Stahl, bestehen aus Stahl, Höhe Geländer '900' mm, Länge Geländer Außenseite '9500' mm, Pfosten aus Stahl verzinkt, max. Pfostenabstand 1200 mm, Pfosten aus Hohlprofil, rund, Durchmesser 40 mm, Nennwanddicke Pfosten '3,5' mm,
Länge Pfosten/Konsolen '1300' mm, mit 5 Geländergurten, aus nichtrostendem Stahl, Gurt aus Hohlprofil, rund, Durchmesser 20 mm, Dicke '3,5' mm, einschl. Handlauf, Handlauf aus Edelstahl gebürstet und geschliffen, rund, Handlaufdurchmesser 42 mm, mit Konsolen befestigen, an Geländer
Menge: 1,000 St

**4.1.40 Handlauf Edelstahl Durchm. 42mm**
Handlauf, für Rampe herstellen, liefern und montieren, im Außenbereich, Handlauf Edelstahl, gebürstet und geschliffen, rund, Handlaufdurchmesser 42 mm, mit Konsolen befestigen, seitlich an der Wand, Befestigungsuntergrund Mauerwerk, mit, thermisch entkoppelten Befestigungselement, auf WDVS, Dämmschichtdicke 120 mm, verdeckt, schallentkoppelt, inkl. sämtlicher Befestigungsmittel
Menge: 6,000 m

#### Untertitel 4.2 Regiestunden

**4.2.10 Helfer/-in**
*** Bedarfsposition ohne GB
Stundenlohnarbeiten durch Arbeitskräfte auf Anordnung des AG ausführen, der Verrechnungssatz für die jeweilige Arbeitskraft umfasst sämtliche Aufwendungen wie Lohn- und Gehaltskosten, Lohn- und Gehaltsnebenkosten, Zuschläge, lohngebundene und lohnabhängige Kosten, sonstige Sozialkosten, Gemeinkosten, Wagnis und Gewinn.
Menge: 1,000 h

**4.2.20 Facharbeiter/-in**
*** Bedarfsposition ohne GB
Stundenlohnarbeiten durch Arbeitskräfte auf Anordnung des AG ausführen, der Verrechnungssatz für die jeweilige Arbeitskraft umfasst sämtliche Aufwendungen wie Lohn- und Gehaltskosten, Lohn- und Gehaltsnebenkosten, Zuschläge, lohngebundene und lohnabhängige Kosten, sonstige Sozialkosten, Gemeinkosten, Wagnis und Gewinn.
Menge: 1,000 h

**4.2.30 Meister**
*** Bedarfsposition ohne GB
Stundenlohnarbeiten durch Arbeitskräfte auf Anordnung des AG ausführen, der Verrechnungssatz für die jeweilige Arbeitskraft umfasst sämtliche Aufwendungen wie Lohn- und Gehaltskosten, Lohn- und Gehaltsnebenkosten, Zuschläge, lohngebundene und lohnabhängige Kosten, sonstige Sozialkosten, Gemeinkosten, Wagnis und Gewinn. Polier.
Menge: 1,000 h

### Titel 5 Feuerwehr

#### Untertitel 5.1 Metallbauarbeiten

**5.1.10 Werks- und Montageplanung Treppen/ Rampen**
*** Pauschalposition
Werks- und Montageplanung Stahlkonstruktion für
1x Wangentreppe inkl. Handlauf
1 x Rampe einläufig inkl. Geländer/ Handlauf
Menge: 1,000 psch

**5.1.20 Wangentreppe gerade einläufig Steigungen 3 St H 17,5 cm T 28 cm Lauf-B 100 cm Außentreppe Stahl verz Trittstufe Stufe Stahl Gitterrost**
Wangentreppe herstellen, liefern und montieren, gerader Lauf, einläufig, Steigungen '3' St, Höhe Steigung '17,5' cm, Tiefe Treppenauftritt '28' cm, Breite Treppenlauf '100' cm, als Außentreppe, DIN EN ISO 14122-3, lotrechte Nutzlast 3 kN/m2 DIN EN 1991-1-1, Treppenkonstruktion aus feuerverzinktem Stahl DIN EN ISO 1461, S235J0 DIN EN 10025-2, Werkstoff-Nr 1.0114, aus Schweißprofilen, Profildicke '5' mm,
werkseitige Konstruktion geschweißt, Baustellenstöße geschweißt, Trittstufen, aus als Gitterrost, Schweißpressrost, DIN 24531-1, rutschhemmend, Bewertungsgruppe Rutschgefahr R 9 ASR A1.5, als Gitterrost DIN, Querschnittsbreite Tragstab '3' mm, Querschnittshöhe Tragstab '30' mm, Querschnittsbreite Füllstab '3' mm, Querschnittshöhe Füllstab '20' mm, mit einem Podest als Gitterrost, Schweißpressrost, aus nichtrostendem Stahl, auf Unterkonstruktion aus Hohlprofil, Tiefe Podest '100' cm, Breite Podest '180' cm, z.T freistehend auf bauseits vorhandenen Einzelfundamenten und Wandbefestigung Bestand, Vorhangfassade Klinkermauerwerk, geschweißt, Vorbehandlung durch Feuerverzinkung, einschließlich Handlauf herstellen, liefern und montieren, im Außenbereich, Handlauf Edelstahl, gebürstet und geschliffen, rund, Handlaufdurchmesser 42 mm, mit Konsolen befestigen, auf Pfosten, einschließlich Pfosten aus feuerverzinktem Stahl, inkl. sämtlicher Befestigungsmittel

Einbauort: Altbau Feuerwehr Hofseite
Menge: 1,000 St

**5.1.30 Rampe einläufig gerade Neigung 6 % UK Stahl Belag Gitterrost, 1Podest**
Rampe als barrierefreie Ausführung DIN 18040 herstellen, liefern und montieren
, einläufig, gerade, freistehend auf bauseits vorhandenen Einzelfundamenten, aufgeschraubt auf Einzelfundament, inkl. Unterfütterung mit Unterstopfmörtel, mit oberem Podest, Neigung '6' %, zu überwindende Höhe '0,5' m, Breite '1,8' m, im Außenbereich, Rampen-Unterkonstruktion aus Stahl, verzinkt, aus Hohlprofilen, S235JR DIN EN 10025-2, Werkstoff-Nr 1.0038, werkseitige Konstruktion geschweißt, lotrechte Nutzlast 3 kN/m2 DIN EN 1991-1-1, Befestigungsuntergrund Rampenbeginn Einzelfundamente Beton, Befestigungsuntergrund Rampenende Einzelfundamente Beton, Belag als Gitterrost DIN 24537-1, Schweißpressrost, Querschnittsbreite Tragstab '3' mm, Querschnittshöhe Tragstab '30' mm, Querschnittsbreite Füllstab '3' mm, Querschnittshöhe Füllstab '20' mm, aus verzinktem Stahl, Bewertungsgruppe Rutschgefahr R 9 ASR A1.5, mit einem Podest, als Gitterrost, Schweißpressrost, aus nichtrostendem Stahl, auf Unterkonstruktion aus Hohlprofil, Tiefe Podest '180' cm, Breite Podest '180' cm,
Einbauort: Alarmierungseingang Feuerwehr
Menge: 1,000 St

**5.1.40 Geländer Bekl. Gurte H 900 mm L 9500 mm Stahl**
Geländer, mit Bekleidung herstellen, liefern und montieren, aus Gurten, für Rampe, im Außenbereich, Befestigung an der Stirnseite und an seitlich angrenzenden Bauteilen, Befestigungsuntergrund Stahl, bestehen aus Stahl, Höhe Geländer '900' mm, Länge Geländer Außenseite '9500' mm, Pfosten aus Stahl verzinkt, max. Pfostenabstand 1200 mm, Pfosten aus Hohlprofil, rund, Durchmesser 40 mm, Nennwanddicke Pfosten '3,5' mm,
Länge Pfosten/Konsolen '1300' mm, mit 5 Geländergurten, aus nichtrostendem Stahl, Gurt aus Hohlprofil, rund, Durchmesser 20 mm, Dicke '3,5' mm, einschl. Handlauf, Handlauf aus Edelstahl gebürstet und geschliffen, rund, Handlaufdurchmesser 42 mm, mit Konsolen befestigen, an Geländer
Menge: 1,000 St

**5.1.50 Handlauf Edelstahl Durchm. 42mm**
Handlauf, für Rampe herstellen, liefern und montieren, im Außenbereich, Handlauf Edelstahl, gebürstet und geschliffen, rund, Handlaufdurchmesser 42 mm, mit Konsolen befestigen, seitlich an der Wand, Befestigungsuntergrund Mauerwerk, mit, thermisch entkoppelten Befestigungselement, auf WDVS, Dämmschichtdicke 120 mm, verdeckt, schallentkoppelt, inkl. sämtlicher Befestigungsmittel
Menge: 6,000 m

#### Untertitel 5.2 Stahlkonstruktion Fahrzeughalle

*Hinweis: Beschreibung Fahrzeughalle*
Beschreibung der Fahrzeughalle mit 2 Stellplätzen

Die Fahrzeughalle wird als Stahlhalle, als Zeigelenkrahmenkonstruktion mit Satteldach, Sandwichblechverkleidung (aussteifende Scheibe) und Stahlbetonsockelwand geplant.

Halle: Stahlhalle mit Stahlpfetten und Dachdeckung sowie Wandaufbau aus Sandwichwandverkleidung und hinterlüfteter Fassade (Faserzementplatten/ Stehpfalzprofil)

Wandaufbau Giebel: Fassadenplatte (ROT) inkl. Lattung (nicht Bestandteil der Ausschreibung!!!!), Mineralfaserdämmung WLG 032 mit Trapezprofil innenseitig, HEA 100- 260, gemäß Statik
Wandaufbau Längsseite: Stehpfalz- Blechfassade inkl. Lattung (nicht Bestandteil der Ausschreibung!!!!), Mineralfaserdämmung WLG 032 mit Trapezprofil innenseitig, HEA 100- 260, gemäß Statik

Fundamente/Bodenplatte: Stahlbetonbodenplatte mit umlaufender Frostschürze, C30/37, frostfrei,bewehrt

Sockelwand: Stahlbetonsockelwand als Ortbeton, gedämmt und an Fundamenten mittels Anschlussbewehrung befestigt

Industriefußboden: Der Industriefußboden wird aus Beton C30/37 XM2, mit einer konstruktiven Bewehrung auf der Unterseite (Q335A) bewehrt und Estrich mit Bodenbelag im Rüttelverfahren

Befestigung: aufgeschraubt/ auf gedübelt auf Bodenplatte inkl. Unterfütterung mit Unterstopfmörtel nach statischer Vorgabe

Baugrund: Es hat keine Baugrunduntersuchung stattgefunden. Der Untergrund ist bekannt. Es wird von Hangschluff, Tonlinsen sowie verwitterten Granitgrus ausgegangen.

Für die Montage ist ein mobiler Kran in die Einheitskosten einzukalkulieren.

**5.2.10 Werks- und Montageplanung Stahlkonstruktion**
Menge: 1,000 St

**5.2.20 Profilstahl S235 für Stahlkonstruktion Fahrzeughalle**
Profilstahl für Stahlkonstruktion, Formteile: 10 Stützen, 4 Balken, Windverband für Wand und Dach, Kopfstange gemäß Statik, als Zweigelenkrahmen- Halle, aus Formstahl DIN EN 10365, Stahl S235JR DIN EN 10025-2, Werkstoff-Nr. 1.0038, feuerverzinkt DIN EN ISO 1461, werkseitiger Korrosionsschutz, Profilhöhen von 100 mm bis 260 mm, Einbauhöhe bis 5,5 m, inkl. aller notwendigen Befestigungsmittel, inkl. aller notwendigen Verbindungsmittel, feuerverzinkt DIN EN ISO 1461
Herstellung, Lieferung & Montage
Menge: 7,900 t

**5.2.30 ProfilblechS235 für Stahlkonstruktion Fahrzeughalle**
Profilblech für Stahlkonstruktion, Formteile: Bleche für Stahlkonstruktion gemäß Statik, Stahl S235JR DIN EN 10025-2, Werkstoff-Nr. 1.0038, feuerverzinkt DIN EN ISO 1461, werkseitiger Korrosionsschutz, Einbauhöhe bis 5,5 m,
Herstellung, Lieferung & Montage
Menge: 0,900 t

**5.2.40 Befestigungsmittel**
Befestigungsmittel für Profilstahl & Profilblech, M12, gemäß Statik, feuerverzinkt DIN EN ISO 1461, Lieferung & Montage
Menge: 0,700 t

**5.2.50 Außenwand als Trapezblech-Kassettenwand**
für die Fahrzeughalle an den Außenwänden liefern und montieren,
Wandaufbau wie folgt:
- Tragkassette HK 220/600
- 220,0 mm Mineralwolle WLG 040
- Unterspannbahn

einschließlich Stahlkassettenprofil: M 220/600 nach DIN EN 1090 als Wärmegedämmte Tragschale für: horizontal gespanntes Wandsystem mit hinterlüfteter Außenschale, Mindeststahlgüte nach DIN EN 10346 S320
Abgewickelte Breite: 1160 mm
Profilhöhe: 201 mm
Baubreite der Profiltafeln: 600 mm
Nennblechdicke / Gewicht: 1,00 mm / 0,1547 kN/m²
Korrosionsschutzsystem: Metallischer Überzug beidseitig Zink- Magnesium ZM120 nach DIN EN 10346 / abZ Z-30.11-61 und zusätzlich mit organischer Beschichtung nach DIN 55634-1 u. DIN EN ISO 12944-2 [1998-07], Witterungsseite: Raumseite: C3 (mäßig)
Farbton Raumseite: nach Wahl des AG, Sonderfarbton RAL

einschließlich Montage der Kassettenprofile, nach den Fachregeln des IFBS, an vorhandene Unterkonstruktion aus: Zweigelenkstahlrahmen Profilstahl S235 gemäß Statik montieren.
Die Stahlkassettenprofile sind an den Längs- und Querstößen mit geeigneten Materialien gegen Konvektion (Luftdurchgang) zu dichten
und einschl. liefern und montieren aller nach statischer Berechnung erforderlicher bauaufsichtlich zugelassener Verbindungselemente in der Materialgüte: Edelstahl der Güte A2, mittels zerspanende Bohrschrauben befestigen,

einschließlich Dämmung: Kassetten-Dämmplatte 035 / 040, Lieferdicke : 220 mm, Güteüberwachung: amtlich güteüberwacht, Bemessungswert der Wärmeleitfähigkeit: 0,035 / 0,040 W/(mK), Euroklasse :A1 - nicht brennbar nach DIN EN 13501-1, Schmelzpunkt: > 1000 °C nach DIN 4102-17, Anwendung: WAB nach DIN 4108-10, liefern und fachgerecht setzen. In die Preise sind einzurechnen :Baustellentransport, Reservematerialien, Schneidarbeiten, notwendige Befestigungsmittel und Verschnitt

Außenverkleidung bestehend aus Unterkonstruktion & Fassadenbekleidung nicht Bestandteil der Ausschreibung.
Menge: 210,000 m²

**5.2.60 Ausbildung inkl. Eindichten der vier Innenecken**
Ausbildung inkl. Eindichten der Innenecken mit Kantblechen, Material, Farbton und Abwicklung wie vorh. Position
Menge: 18,000 m

**5.2.70 Waager. Abdeckung Betonsockel mit WDVS**
Waager. Abdeckung Betonsockel mit WDVS an Giebel- und Längsseite herstellen, Material, Farbton und Abwicklung wie ausgebaute Kantteile
Menge: 51,000 m

**5.2.80 Anschluss seitl. Fensteranschlussprofil D 0,5mm kunststoffbesch C2 Zuschnitt- B 200mm 3xgekantet Stahlkassettenprofilwand**
Seitlicher Anschluss, mit Fensteranschlussprofil, Blechdicke des Profils 0,5 mm, Oberfläche kunststoffbeschichtet, Korrosivitätskategorie C2 (gering) DIN 55634-1, Beschichtung mit hoher Schutzdauer (H) DIN 55634-1, Zuschnittbreite des Profils 200 mm, Profil 3 x gekantet, Einzellänge über 1 bis 1,5 m, passend zur Stahlkassettenprofilwand.
Menge: 22,500 m

**5.2.90 Anschluss seitl. Toranschlussprofil D 0,5mm kunststoffbesch C2 Zuschnitt- B 200mm 3xgekantet Stahlkassettenprofilwand**
Seitlicher Anschluss, mit Toranschlussprofil, Blechdicke des Profils 0,5 mm, Oberfläche kunststoffbeschichtet, Korrosivitätskategorie C2 (gering) DIN 55634-1, Beschichtung mit hoher Schutzdauer (H) DIN 55634-1, Zuschnittbreite des Profils 200 mm, Profil 3 x gekantet, Einzellänge über 4 bis 4,5 m, passend zur Stahlkassettenprofilwand.
Menge: 24,000 m

**5.2.100 Unterspannung belüfteter Außenwand PP-Vlies**
Menge: 210,000 m2

**5.2.110 Aussparung rund Durchm 40 cm**
Aussparung in Stahlkassettenprofilwand herstellen, rund, Durchmesser bis 400 mm
Menge: 3,000 St

**5.2.120 Aussparung rechteckig**
Aussparung in Stahlkassettenprofilwand herstellen, rechteckig, bis 60 mm x 60mm
Menge: 3,000 St

**5.2.130 Trapezprofil für Dachkonstruktion**
für die Fahrzeughalle auf Dach liefern und montieren, Schutznetze bzw. -Abhängungen sind mit einzukalkulieren
Dachaufbau wie folgt:
- Stahltrapezprofil M 35.1/207
- Dampfsperre auf Profilblechen
- 200,0 mm Mineralwolle WLG 033
- Unterspannbahn

einschließlich Stahltrapezprofil: auf Tragwerk liefern und montieren, .
Profil Stahltrapezblech M 35.1KD/207, nach EN 1993-1-3, Korrosionsschutz nach DIN 55634/DIN EN 10346, geeignet für Dächer mit PV- Modulen, Stärke 0,75 mm, Farbton Raumseite: nach Wahl des AG, Sonderfarbton RAL

einschließlich Montage der Trapezprofile, nach den Fachregeln, an vorhandene Unterkonstruktion aus: Zweigelenkstahlrahmen Profilstahl S235 gemäß Statik montieren.
Die Trapezprofile sind an den Längs- und Querstößen mit geeigneten Materialien gegen Konvektion (Luftdurchgang) zu dichten
und einschl. liefern und montieren aller nach statischer Berechnung erforderlicher bauaufsichtlich zugelassener Verbindungselemente in der Materialgüte: Edelstahl der Güte A2, mittels zerspanende Bohrschrauben befestigen,

Dachdeckung bestehend aus - Dampfsperre, Mineralwolldämmung, Unterspannbahn & Dacheindeckung nicht Bestandteil der Ausschreibung.
Menge: 170,000 m²

**5.2.140 Ausbildung inkl. Eindichten des First- und Traufbereiches Innenseitig**
Ausbildung inkl. Eindichten des First-und Traufbereiches Innenseitig mit Kantblechen, Material, Farbton und Abwicklung wie vorh. Position
Menge: 49,000 m

**5.2.150 Aussparung rund Durchm bis 40 cm**
Aussparung in Trapezprofil herstellen, rund, Durchmesser bis 400 mm
Menge: 3,000 St

**5.2.160 Aussparung rechteckig**
Aussparung in Trapezprofil herstellen, rechteckig, bis 60 mm x 60mm
Menge: 3,000 St

#### Untertitel 5.3 Regiestunden

**5.3.10 Helfer/-in**
*** Bedarfsposition ohne GB
Stundenlohnarbeiten durch Arbeitskräfte auf Anordnung des AG ausführen, der Verrechnungssatz für die jeweilige Arbeitskraft umfasst sämtliche Aufwendungen wie Lohn- und Gehaltskosten, Lohn- und Gehaltsnebenkosten, Zuschläge, lohngebundene und lohnabhängige Kosten, sonstige Sozialkosten, Gemeinkosten, Wagnis und Gewinn.
Menge: 1,000 h

**5.3.20 Facharbeiter/-in**
*** Bedarfsposition ohne GB
Stundenlohnarbeiten durch Arbeitskräfte auf Anordnung des AG ausführen, der Verrechnungssatz für die jeweilige Arbeitskraft umfasst sämtliche Aufwendungen wie Lohn- und Gehaltskosten, Lohn- und Gehaltsnebenkosten, Zuschläge, lohngebundene und lohnabhängige Kosten, sonstige Sozialkosten, Gemeinkosten, Wagnis und Gewinn.
Menge: 1,000 h

**5.3.30 Meister**
*** Bedarfsposition ohne GB
Stundenlohnarbeiten durch Arbeitskräfte auf Anordnung des AG ausführen, der Verrechnungssatz für die jeweilige Arbeitskraft umfasst sämtliche Aufwendungen wie Lohn- und Gehaltskosten, Lohn- und Gehaltsnebenkosten, Zuschläge, lohngebundene und lohnabhängige Kosten, sonstige Sozialkosten, Gemeinkosten, Wagnis und Gewinn. Polier.
Menge: 1,000 h

### Titel 6 Heizung

#### Untertitel 6.1 Metallbauarbeiten

**6.1.10 Gitterrost Lichtschachtabdeck. L 1500 mm B 1110 mm 30/30mm Tragstab-B 3 mm H 30 mm Stahl 5kN/m2**
Gitterrost, als Lichtschachtabdeckung, Schweißpressrost, Länge Gitterrost/Blech '1500' mm, Breite Gitterrost/Blech '1110' mm, Maschenweite 30/30 mm, Querschnittsbreite Tragstab '3' mm, Querschnittshöhe Tragstab '30' mm, Querschnittsbreite Füllstab '3' mm, Querschnittshöhe Füllstab '20' mm, Tragstäbe in Querrichtung, auf Böden, aus Stahl S235J2 DIN EN 10025-2, Werkstoff-Nr 1.0117 (Blech), Korrosionsschutz durch Feuerverzinkung DIN EN ISO 1461, belastbar bis 5 kN/m2, sichern gegen Herausheben, mit Winkelzarge und Klappeinrichtung, in vorh. Aussparung einsetzen, Befestigungsuntergrund Beton.
Menge: 1,000 St

#### Untertitel 6.2 Regiestunden

**6.2.10 Helfer/-in**
*** Bedarfsposition ohne GB
Stundenlohnarbeiten durch Arbeitskräfte auf Anordnung des AG ausführen, der Verrechnungssatz für die jeweilige Arbeitskraft umfasst sämtliche Aufwendungen wie Lohn- und Gehaltskosten, Lohn- und Gehaltsnebenkosten, Zuschläge, lohngebundene und lohnabhängige Kosten, sonstige Sozialkosten, Gemeinkosten, Wagnis und Gewinn.
Menge: 1,000 h

**6.2.20 Facharbeiter/-in**
*** Bedarfsposition ohne GB
Stundenlohnarbeiten durch Arbeitskräfte auf Anordnung des AG ausführen, der Verrechnungssatz für die jeweilige Arbeitskraft umfasst sämtliche Aufwendungen wie Lohn- und Gehaltskosten, Lohn- und Gehaltsnebenkosten, Zuschläge, lohngebundene und lohnabhängige Kosten, sonstige Sozialkosten, Gemeinkosten, Wagnis und Gewinn.
Menge: 1,000 h

**6.2.30 Meister**
*** Bedarfsposition ohne GB
Stundenlohnarbeiten durch Arbeitskräfte auf Anordnung des AG ausführen, der Verrechnungssatz für die jeweilige Arbeitskraft umfasst sämtliche Aufwendungen wie Lohn- und Gehaltskosten, Lohn- und Gehaltsnebenkosten, Zuschläge, lohngebundene und lohnabhängige Kosten, sonstige Sozialkosten, Gemeinkosten, Wagnis und Gewinn. Polier.
Menge: 1,000 h

Nachhaltigkeit:
  Betrachtungszeitraum: 50
  Berechnungsfläche: NGF

USt %: 19,00
